# CUBIERTA TRANSITABLE. PARA PEATONES EN USO PRIVADO - BCTC7_PLOTS

- Propiedad del archivo: CYPE INGENIEROS, S.A.
- Formato: FIEBDC-3/2016
- Programa: ARQUIMEDES
- Comentario: Presupuesto
- Fecha de los precios: 25/09/2017
- Divisa: EUR
- Costes indirectos: 3 %
- IVA: 21 %
- Código: BCTC7_PLOTS

## Q Cubiertas

### QA Planas

#### QAB Transitables no ventiladas

**QAB020** m² CUBIERTA TRANSITABLE. PARA PEATONES EN USO PRIVADO - BCTC7_PLOTS
Precio: 64.01
Formación de cubierta plana transitable, no ventilada, con baldosas sobre ''plots'', tipo invertida, pendiente del 0 al 5%, compuesta de los siguientes elementos: barrera de vapor con lámina tipo CHOVAPLAST ALUM BV 30 E2 "CHOVA" de 2 mm de espesor de betún aditivado con plastómeros, con armadura interior de aluminio gofrado, acabado plástico en ambas caras; poliestireno extruido ChovAFOAM 300 M80 "CHOVA", según UNE-EN 13164, de superficie lisa y mecanizado lateral a media madera, de 80 mm de espesor, resistencia a compresión >= 300 kPa,conductividad térmica 0,036 W/(mK); poliestireno extruido ChovAFOAM 300 M60 "CHOVA", según UNE-EN 13164, de superficie lisa y mecanizado lateral a media madera, de 60 mm de espesor, resistencia a compresión >= 300 kPa, conductividad térmica 0,034 W/(mK); geotextil no tejido compuesto por fibras de poliéster unidas por agujeteado, GEOFIM 200 "CHOVA" de masa superficial de 200 g/m²;formación de pendientes y capa de mortero de regulación según exigencias del proyecto (no incluido); imprimación 0,3 kg/m2 de emulsión asfáltica aniónica con cargas tipo EB SUPERMUL "CHOVA"; impermeabilización tipo bicapa, adherida, compuesta por: lámina de betún modificado con elastómero SBS, LBM(SBS)-30-FV, POLITABER VEL 30 "CHOVA", con armadura de fieltro de fibra de vidrio, de superficie no protegida, adherida al soporte con soplete de llama, y lámina de betún modificado con elastómero SBS, LBM(SBS)-48-FP, POLITABER PARKING 48 "CHOVA", con armadura de fieltro de poliéster no tejido de 160 g/m², acabado en una cara con fieltro de poliéster de 130 g/m², de superficie no protegida adherida a la anterior con soplete, sin coincidir sus juntas; baldosa sobre soportes tipo "plot" ajustables o no (no incluido).
Incluso parte proporcional de refuerzos en puntos singulares tales como: JUNTA DE DILATACIÓN ESTRUCTURAL compuesta por: dos bandas de adherencia, de lámina POLITABER BANDA 33 "CHOVA", previa imprimación con SUPERMUL, "CHOVA"; banda de refuerzo de 50 cm de anchura, POLITABER COMBI 40 "CHOVA", formando un fuelle sin adherir en la zona de la junta; cordón de relleno ChovASTAR Mastic 25 "CHOVA", de 25 mm de diámetro; y banda de terminación de 33 cm de anchura, POLITABER PARKING 48 "CHOVA", soldada a la impermeabilización, formando un fuelle sin adherir en la zona de la junta; ENCUENTRO DE PARAMENTO VERTICAL, mediante un retranqueo perimetral y zócalo de protección (no incluidos) compuesta por: escocia o chaflán de mortero, imprimación 0,3 kg/m2 SUPERMUL en paramentos, banda de refuerzo de 33 cm de anchura centrada sobre la junta, POLITABER BANDA 33 "CHOVA" y remate con banda de terminación con lámina POLITABER PARKING 48 "CHOVA" , de superficie autoprotegida, ambas soldadas sobre el paramento imprimado en una altura no inferior a 20 cm desde la protección de la cubierta, acabado con un revestimiento de rodapié (no incluido); ENCUENTRO CON SUMIDERO, realizando un rebaje en el soporte alrededor del sumidero de 6 a 8 mm, en el que se recibirá la impermeabilización formada por: piezas de refuerzo de, POLITABER COMBI 40 "CHOVA", sumidero sifónico de caucho EPDM, de salida vertical de diámetro adecuado, CAZOLETA SIFÓNICA “CHOVA” y refuerzos y piezas accesorias prefabricadas en RESTO DE PUNTOS SINGULARES COMO: esquinas, elementos salientes, juntas de dilatación del soporte… Productos con Marcado CE y sistema certificado con DIT 578/R POLITABER PENDIENTE CERO. Detalles de punto singular y puesta en obra según DIT 578R/21 ChovA POLITABER/ChovAPLAST EXTRA y UNE 104401:2013. Medida la superficie realmente ejecutada en proyección horizontal desde las caras interiores de los antepechos.

| Código | Ud | Descripción | Rendimiento | Precio | Importe |
|---|---|---|---|---|---|
| 14765 | m² | Lámina auxiliar de betún aditivado con plastómero APP, LA-30-AL, CHOVAPLAST ALUM BV 30 E2 "CHOVA" (30/11/2017) | 1.1 | 6.27 | 6.90 |
| 81930A | m² | Panel rígido de poliestireno extruido ChovAFOAM 300 M 80 "CHOVA", según UNE-EN 13164, de superficie lisa y mecanizado lateral a media madera, de 80 mm de espesor, resistencia a compresión >= 300 kPa, resistencia térmica 2,2 m²K/W, conductividad térmica 0,036 W/(mK), Euroclase E de reacción al fuego, con código de designación XPS-EN 13164-T1-CS(10/Y)300-DLT(2)5-DS(TH)-WL(T)0,7. (material) | 1.05 | 12.5 | 13.13 |
| 81920A | m² | Panel rígido de poliestireno extruido ChovAFOAM 300 M 60 "CHOVA" (11/12/2017) | 1.05 | 10.5 | 11.03 |
| 82030G | m² | Geotextil no tejido compuesto por fibras de poliéster unidas por agujeteado, GEOFIM 200 "CHOVA" de 200 g/m². (material) | 1.05 | 0.84 | 0.88 |
| 55025E | kg | Emulsión asfáltica aniónica con cargas tipo EB SUPERMUL 25, "CHOVA" (material) | 0.3 | 1.79 | 0.54 |
| 31060 | m² | Lámina de betún modificado con elastómero SBS, LBM(SBS)-30-FV, POLITABER VEL 30 "CHOVA", masa nominal 3 kg/m², con armadura de fieltro de fibra de vidrio de 60 g/m², de superficie no protegida. Según UNE-EN 13707. (material) | 1.1 | 4.22 | 4.64 |
| 37610 | m² | Lámina de betún modificado con elastómero SBS, LBM(SBS)-48-FP, POLITABER PARKING 48 "CHOVA", masa nominal 4,8 kg/m², con armadura de fieltro de poliéster no tejido de 160 g/m², acabado en una cara con fieltro de poliéster de 130 g/m², de superficie no protegida. Según UNE-EN 13707. (01/12/2017) | 1.1 | 7.95 | 8.75 |
| AAI | h | Oficial 1ª aplicador de láminas impermeabilizantes (mano de obra) | 0.232 | 19.93 | 4.62 |
| ABI | h | Ayudante aplicador de láminas impermeabilizantes (mano de obra) | 0.232 | 18.92 | 4.39 |
| AAT | h | Oficial 1ª montador de aislamientos (mano de obra) | 0.055 | 20.48 | 1.13 |
| ABT | h | Ayudante montador de aislamientos (mano de obra) | 0.055 | 18.92 | 1.04 |
| % | % | Costes directos complementarios | 2 % | 57.05 | 1.14 |
| %b | % | Puntos singulares. Materiales y mano de obra (06/10/2020) | 10 % | 58.19 | 5.82 |
|  |  | Total |  |  | 64.01 |

## Recursos

**14765** m² Lámina auxiliar de betún aditivado con plastómero APP, LA-30-AL, CHOVAPLAST ALUM BV 30 E2 "CHOVA"
Lámina auxiliar de betún aditivado con plastómero APP, LA-30-AL, CHOVAPLAST ALUM BV 30 E2, masa nominal 3 kg/m2, con armadura de aluminio gofrado de 80 micras, con acabado plástico en ambas caras, coeficiente de difusión frente al gas radón < 1x10-13 m2/s y factor de resistencia a la difusión del vapor de agua (µ) 82205. Espesor =2mm. Según UNE-EN 13707.

**81920A** m² Panel rígido de poliestireno extruido ChovAFOAM 300 M 60 "CHOVA"
Panel rígido de poliestireno extruido ChovAFOAM 300 M "CHOVA", según UNE-EN 13164, de superficie lisa y mecanizado lateral a media madera, de 60 mm de espesor, resistencia a compresión >= 300 kPa, resistencia térmica 1,75 m²K/W, conductividad térmica 0,034 W/(mK), Euroclase E de reacción al fuego, con código de designación XPS-EN 13164-T1-CS(10/Y)300-DLT(2)5-DS(TH)-WL(T)0,7.

**55025E** kg Emulsión asfáltica aniónica con cargas tipo EB SUPERMUL 25, "CHOVA"
Emulsión asfáltica aniónica con cargas tipo EB SUPERMUL de 25kg, "CHOVA" de consistencia viscosa y aplicación en frío. Formada por la dispersión de partículas de betún asfáltico en agua, con un agente emulsionante de carácter aniónico e incorporación de cargas minerales, según norma UNE 104231.
