# CUBIERTA DECK. BITUMINOSA

- Propiedad del archivo: CYPE INGENIEROS, S.A.
- Formato: FIEBDC-3/2016
- Programa: ARQUIMEDES
- Comentario: Presupuesto
- Fecha de los precios: 11/12/2017
- Divisa: EUR
- Costes indirectos: 3 %
- IVA: 21 %
- Código: BFM7_PIR_NATURE (26/09/2017)

## Q Cubiertas

### QA Planas

#### QAD No transitables, no ventiladas

**QAD040** m² CUBIERTA DECK. BITUMINOSA
Precio: 79.5
Formación de cubierta plana no transitable, no ventilada, deck, tipo convencional, pendiente del 1% al 15%, compuesta de los siguientes elementos: SOPORTE BASE: perfil nervado autoportante de chapa de acero galvanizado; AISLAMIENTO TÉRMICO: panel aislante de espuma rígida de poliisocianurato ChovAPIR 2ALU 40 "CHOVA", recubierta con láminas de aluminio de 50µm en ambas caras, de 40 mm de espesor, resistencia a compresión >= 120 kPa, resistencia térmica 1,75 m²K/W y conductividad térmica 0,023 W/(mK) fijado mecánicamente al soporte con 1 fijación por m2, y panel aislante de espuma rígida de poliisocianurato ChovAPIR 2ALU 60 "CHOVA", recubierta con láminas de aluminio de 50µm en ambas caras, para uso como aislamiento térmico en edificación como soporte de la impermeabilización en cubiertas metálicas tipo deck, de 60 mm de espesor, resistencia a compresión >= 120 kPa, resistencia térmica 2,65 m²K/W, conductividad térmica 0,023 W/(mK), fijado mecánicamente al soporte con 1 fijación por m2; IMPERMEABILIZACIÓN: bicapa, no adherida, con una lámina de betún modificado con elastómero SBS, LBM(SBS)-30-FP, POLITABER POL PY 30 "CHOVA", de 3 kg/m2, con armadura de fieltro de poliéster de 160 g/m2, de superficie no protegida, fijada mecánicamente a la chapa metálica, en los solapes de 10 +/- 1 cm, y una lámina de betún modificado con elastómero SBS, LBM(SBS)-50/G-FP, POLITABER NATURE COMBI 50/G "CHOVA", de 5 kg/m2, con armadura de fieltro de poliéster reforzado y estabilizado de 150 g/m2 con autoprotección mineral de color blanco NATURE® con índice de reflexión solar SRI 44% y actividad fotocatalítica (informe nº21171 IETccCSIC), totalmente adherida a la anterior con soplete, sin coincidir sus juntas; fijaciones mecánicas con marcado CE según ETAG 006 formadas por vaina plástica y tornillo de acero de al menos 15 ciclos Kesternich, colocadas en los solapes de la lámina POLITABER POL PY 30 "CHOVA", con una separación entre fijaciones de 18 a 36 cm, y distancia máxima entre líneas de fijaciones de 90 ± 1 cm, el número de fijaciones, y su distribución en cubierta, vendrá sujeto al correspondiente cálculo de fijaciones. Incluso parte proporcional de refuerzos en puntos singulares tales como: PERÍMETROS: hileras de láminas POLITABER POL PY 30 de "CHOVA", y fijaciones mecánicas correspondientes, para aumentar la densidad de fijaciones en caso de ser necesario; JUNTA DE DILATACIÓN ESTRUCTURAL SOBREELEVADA, formada por: perfiles metálicos a cada lado de la junta de al menos 1 mm de espesor (no incluidos); dos bandas de adherencia, de lámina LBM(SBS)-30-FP POLITABER BANDA 33 "CHOVA", de 33 cm de anchura y dos bandas de terminación de 50 cm de anchura, de lámina LBM(SBS)-50/G-FP, POLITABER NATURE COMBI 50/G "CHOVA" soldada a los perfiles metálicos de la junta sobreelevada, previa imprimación con 0,2 kg/m2 PRIMER SR 22 "CHOVA" y a la impermeabilización continua de la cubierta; ENCUENTRO CON PARAMENTO VERTICAL compuesto por: perfil metálico de al menos 1 mm de espesor; imprimación 0,2 kg/m2 PRIMER SR 22 en paramentos, banda de refuerzo de 33 cm de anchura, POLITABER BANDA 33 "CHOVA" y remate con banda de terminación con lámina POLITABER NATURE COMBI 50/G "CHOVA" , de superficie autoprotegida, ambas soldadas sobre el paramento imprimado en una altura no inferior a 20 cm desde la protección de la cubierta, acabado con un perfil de chapa de acero galvanizado, incluso cordón de sellado aplicado entre el perfil metálico y el paramento; CANALÓN compuesto de: canalón metálico (no incluido); imprimación bituminosa tipo PRIMER SR "CHOVA" ; lámina de refuerzo inferior POLITABER POL PY 30 "CHOVA", adherida al soporte con soplete; pieza de terminación con lámina POLITABER NATURE COMBI 50/G "CHOVA" y refuerzos y piezas accesorias prefabricadas en RESTO DE PUNTOS SINGULARES COMO ESQUINAS, ELEMENTOS SALIENTES, JUNTAS DE DILATACIÓN DEL SOPORTE... Productos con Marcado CE y sistema certificado con ETE 06/0064 POLITABER FM BICAPA. Detalles de punto singular y puesta en obra según ETE 06/0064 y norma UNE 104401:2013. Medida la superficie realmente ejecutada en proyección horizontal desde las caras interiores de los antepechos.

| Código | Ud | Descripción | Rendimiento | Precio | Importe |
|---|---|---|---|---|---|
| 86000 | m² | Panel aislante de espuma rígida de poliisocianurato ChovAPIR 2ALU 40 "CHOVA", según UNE-EN 13165, recubierta con láminas de aluminio de 50µm en ambas caras, para uso como aislamiento térmico en edificación como soporte de la impermeabilización en cubiertas metálicas tipo deck, de 40 mm de espesor, resistencia a compresión >= 120 kPa, resistencia térmica 1,75 m²K/W y conductividad térmica 0,023 W/(mK)y Euroclase B-s2, d0 de reacción al fuego según UNE-EN 13501-1. | 1.05 | 16.38 | 17.20 |
| 83610 | m² | Panel aislante de espuma rígida de poliisocianurato ChovAPIR 2ALU 60 "CHOVA", según UNE-EN 13165, recubierta con láminas de aluminio de 50µm en ambas caras, para uso como aislamiento térmico en edificación como soporte de la impermeabilización en cubiertas metálicas tipo deck, de 60 mm de espesor, resistencia a compresión >= 120 kPa, resistencia térmica 2,65 m²K/W, conductividad térmica 0,023 W/(mK)y Euroclase B-s2, d0 de reacción al fuego según UNE-EN 13501-1. | 1.05 | 24.57 | 25.80 |
| FMT | Ud | Fijación mecánica de los paneles aislantes a la chapa metálica (cubiertas deck). (material) | 1 | 0.25 | 0.25 |
| 37469 | m² | Lámina de betún modificado con elastómero SBS, LBM(SBS)-50/G-FP, POLITABER NATURE COMBI 50/G BLANCO "CHOVA", masa nominal 5 kg/m², con armadura de fieltro de poliéster no tejido y estabilizado con fibra de vidrio, acabado interior plástico y acabado exterior en gránulo fotocatalítico NATURE, color blanco. Según UNE-EN 13707. (30/11/2017) | 1.1 | 8.71 | 9.58 |
| 32150 | m² | Lámina de betún modificado con elastómero SBS, LBM(SBS)-30-FP, POLITABER POL PY 30 "CHOVA", masa nominal 3 kg/m², con armadura de fieltro de poliéster no tejido de 160 g/m², con acabado interior y exterior plástico. Según UNE-EN 13707. (30/11/2017) | 1.1 | 4.85 | 5.34 |
| FMI | Ud | Fijación mecánica de las láminas impermeabilizantes a la chapa metálica (cubiertas deck) (material) | 6 | 0.25 | 1.50 |
| AAT | h | Oficial 1ª montador de aislamientos (mano de obra) | 0.055 | 20.48 | 1.13 |
| ABT | h | Ayudante montador de aislamientos (mano de obra) | 0.055 | 18.92 | 1.04 |
| AAI | h | Oficial 1ª aplicador de láminas impermeabilizantes (mano de obra) | 0.232 | 19.93 | 4.62 |
| ABI | h | Ayudante aplicador de láminas impermeabilizantes (mano de obra) | 0.232 | 18.92 | 4.39 |
| % | % | Costes directos complementarios | 2 % | 70.85 | 1.42 |
| %b | % | Puntos singulares. Materiales y mano de obra (06/10/2020) | 10 % | 72.27 | 7.23 |
|  |  | Total |  |  | 79.5 |
