# CUBIERTA PLANA. TRANSITABLE PARA TRÁFICO DE VEHÍCULOS

- Propiedad del archivo: CYPE INGENIEROS, S.A.
- Formato: FIEBDC-3/2016
- Programa: ARQUIMEDES
- Comentario: Presupuesto
- Fecha de los precios: 10/10/2017
- Divisa: EUR
- Costes indirectos: 3 %
- IVA: 21 %
- Código: BCTVA

## Q Cubiertas

### QA Planas

#### QAB Transitables no ventiladas

**QAB010** m² CUBIERTA PLANA. TRANSITABLE PARA TRÁFICO DE VEHÍCULOS
Precio: 25.74
Formación de cubierta plana transitable, no ventilada, con solado fijo, tipo convencional, pendiente del 1% al 5%, sin limitación en rampas, para tráfico rodado, compuesta de los siguientes elementos: formación de pendientes y capa de mortero de regularización según exigencias del proyecto (no incluido); IMPRIMACIÓN: 0,3 kg/m2 emulsión asfáltica aniónica con cargas tipo EB SUPERMUL, "CHOVA"; IMPERMEABILIZACIÓN: tipo bicapa, adherida, compuesta por: lámina de betún modificado con elastómero SBS, LBM(SBS)-30-FV, POLITABER VEL 30 "CHOVA", con armadura de fieltro de fibra de vidrio, de superficie no protegida, adherida al soporte con soplete y lámina de betún modificado con elastómero SBS, LBM(SBS)-48-FP, POLITABER PARKING 48 "CHOVA", con armadura de fieltro de poliéster de alto gramaje y acabado exterior en fieltro de poliéster antipunzonante, de superficie no protegida, adherida a la anterior con soplete de llama, sin coincidir sus juntas; CAPA DE PROTECCIÓN: aglomerado asfáltico vertido en caliente (no incluido) previo riego asfáltico (no incluido) sobre la lámina POLITABER PARKING 48 "CHOVA". Incluso parte proporcional de refuerzos en puntos singulares tales como: JUNTA DE DILATACIÓN ESTRUCTURAL compuesta por: dos bandas de adherencia, de lámina POLITABER BANDA 33 "CHOVA", previa imprimación con SUPERMUL, "CHOVA"; banda de refuerzo de 50 cm de anchura, POLITABER COMBI 40 "CHOVA", formando un fuelle sin adherir en la zona de la junta; cordón de relleno ChovASTAR Mastic 25 "CHOVA", de 25 mm de diámetro; y banda de terminación de 33 cm de anchura, POLITABER PARKING 48 "CHOVA", soldada a la impermeabilización, formando un fuelle sin adherir en la zona de la junta; ENCUENTRO DE PARAMENTO VERTICAL, mediante un retranqueo perimetral y zócalo de protección (no incluidos) compuesta por: escocia o chaflán de mortero, imprimación 0,3 kg/m2 SUPERMUL en paramentos, banda de refuerzo de 33 cm de anchura centrada sobre la junta, POLITABER BANDA 33 "CHOVA" y remate con banda de terminación con lámina POLITABER PARKING 48 "CHOVA" , de superficie no protegida, ambas soldadas sobre el paramento imprimado en una altura no inferior a 20 cm desde la protección de la cubierta, acabado con un revestimiento de rodapié (no incluido); ENCUENTRO CON SUMIDERO vertical, realizando un rebaje en el soporte alrededor del sumidero de 6 a 8 mm, en el que se recibirá la impermeabilización formada por: piezas de refuerzo de, POLITABER COMBI 40 "CHOVA", sumidero sifónico de caucho EPDM, de salida vertical de diámetro adecuado, CAZOLETA SIFÓNICA “CHOVA” y refuerzos y piezas accesorias prefabricadas en RESTO DE PUNTOS SINGULARES COMO ESQUINAS, ELEMENTOS SALIENTES, JUNTAS DE DILATACIÓN DEL SOPORTE, ... Canaletas lineales de recogida de aguas no incluidas. Productos con Marcado CE y detalles de punto singular según UNE 104401:2013.Medida la superficie realmente ejecutada en proyección horizontal.

| Código | Ud | Descripción | Rendimiento | Precio | Importe |
|---|---|---|---|---|---|
| 55025E | kg | Emulsión asfáltica aniónica con cargas tipo EB SUPERMUL 25, "CHOVA" (material) | 0.3 | 1.79 | 0.54 |
| 31060 | m² | Lámina de betún modificado con elastómero SBS, LBM(SBS)-30-FV, POLITABER VEL 30 "CHOVA", masa nominal 3 kg/m², con armadura de fieltro de fibra de vidrio de 60 g/m², de superficie no protegida. Según UNE-EN 13707. (material) | 1.1 | 4.22 | 4.64 |
| 37610 | m² | Lámina de betún modificado con elastómero SBS, LBM(SBS)-48-FP, POLITABER PARKING 48 "CHOVA", masa nominal 4,8 kg/m², con armadura de fieltro de poliéster no tejido de 160 g/m², acabado en una cara con fieltro de poliéster de 130 g/m², de superficie no protegida. Según UNE-EN 13707. (material) | 1.1 | 7.95 | 8.75 |
| AAI | h | Oficial 1ª aplicador de láminas impermeabilizantes (mano de obra) | 0.232 | 19.93 | 4.62 |
| ABI | h | Ayudante aplicador de láminas impermeabilizantes (mano de obra) | 0.232 | 18.92 | 4.39 |
| % | % | Costes directos complementarios | 2 % | 22.94 | 0.46 |
| %b | % | Puntos singulares. Materiales y mano de obra (06/10/2020) | 10 % | 23.40 | 2.34 |
|  |  | Total |  |  | 25.74 |

## Recursos

**55025E** kg Emulsión asfáltica aniónica con cargas tipo EB SUPERMUL 25, "CHOVA"
Emulsión asfáltica aniónica con cargas tipo EB SUPERMUL de 25kg, "CHOVA" de consistencia viscosa y aplicación en frío. Formada por la dispersión de partículas de betún asfáltico en agua, con un agente emulsionante de carácter aniónico e incorporación de cargas minerales, según norma UNE 104231.
