# CUBIERTA TRANSITABLE. PEATONAL PÚBLICO - BITI7 CHOVA

- Propiedad del archivo: CYPE INGENIEROS, S.A.
- Formato: FIEBDC-3/2016
- Programa: ARQUIMEDES
- Comentario: Presupuesto
- Fecha de los precios: 18/09/2017
- Divisa: EUR
- Costes indirectos: 3 %
- IVA: 21 %
- Código: BITI7

## Q Cubiertas

### QA Planas

#### QAB Transitables no ventiladas

**QAB010** m² CUBIERTA TRANSITABLE. PEATONAL PÚBLICO - BITI7 CHOVA
Precio: 54.88
Formación de cubierta plana transitable, no ventilada, con solado fijo, tipo invertida, para tráfico peatonal público, pendiente del 0 al 5%, compuesta de los siguientes elementos: formación de pendientes y capa de mortero de regulación según exigencias del proyecto (no incluido); imprimación 0,3 kg/m2 de emulsión asfáltica aniónica con cargas tipo EB SUPERMUL "CHOVA"; impermeabilización tipo bicapa, adherida, compuesta por: lámina de betún modificado con elastómero SBS, LBM(SBS)-30-FV, POLITABER VEL 30 "CHOVA", con armadura de fieltro de fibra de vidrio, de superficie no protegida, adherida al soporte con soplete de llama, y lámina de betún modificado con elastómero SBS, LBM(SBS)-40-FP, POLITABER COMBI 40 "CHOVA", con armadura de fieltro de poliéster reforzado, de superficie no protegida adherida a la anterior con soplete, sin coincidir sus juntas; geotextil no tejido compuesto por fibras de poliéster unidas por agujeteado, GEOFIM 150 "CHOVA" de masa superficial de 150 g/m²; poliestireno extruido ChovAFOAM 300 M80 "CHOVA", según UNE-EN 13164, de superficie lisa y mecanizado lateral a media madera, de 80 mm de espesor, resistencia a compresión >= 300 kPa,conductividad térmica 0,036 W/(mK); poliestireno extruido ChovAFOAM 300 M60 "CHOVA", según UNE-EN 13164, de superficie lisa y mecanizado lateral a media madera, de 60 mm de espesor, resistencia a compresión >= 300 kPa, conductividad térmica 0,034 W/(mK); geotextil no tejido compuesto por fibras de poliéster unidas por agujeteado, GEOFIM 200 "CHOVA" de masa superficial de 200 g/m²; capa de mortero de protección (no incluido) con pavimento a elegir (no incluido). Incluso parte proporcional de refuerzos en puntos singulares tales como: JUNTA DE DILATACIÓN ESTRUCTURAL compuesta por: dos bandas de adherencia, de lámina POLITABER BANDA 33 "CHOVA", previa imprimación con SUPERMUL, "CHOVA"; banda de refuerzo de 50 cm de anchura, POLITABER COMBI 40 "CHOVA", formando un fuelle sin adherir en la zona de la junta; cordón de relleno ChovASTAR Mastic 25 "CHOVA", de 25 mm de diámetro; y banda de terminación de 33 cm de anchura, POLITABER COMBI 40 "CHOVA", soldada a la impermeabilización, formando un fuelle sin adherir en la zona de la junta; ENCUENTRO DE PARAMENTO VERTICAL, mediante un retranqueo perimetral y zócalo de protección (no incluidos) compuesta por: escocia o chaflán de mortero, imprimación 0,3 kg/m2 SUPERMUL en paramentos, banda de refuerzo de 33 cm de anchura centrada sobre la junta, POLITABER BANDA 33 "CHOVA" y remate con banda de terminación con lámina POLITABER COMBI 50/G GRIS OSCURO "CHOVA" , de superficie autoprotegida, ambas soldadas sobre el paramento imprimado en una altura no inferior a 20 cm desde la protección de la cubierta, acabado con un revestimiento de rodapié (no incluido); ENCUENTRO CON SUMIDERO, realizando un rebaje en el soporte alrededor del sumidero de 6 a 8 mm, en el que se recibirá la impermeabilización formada por: piezas de refuerzo de, POLITABER COMBI 40 "CHOVA", sumidero sifónico de caucho EPDM, de salida vertical de diámetro adecuado, CAZOLETA SIFÓNICA “CHOVA” y refuerzos y piezas accesorias prefabricadas en RESTO DE PUNTOS SINGULARES COMO: esquinas, elementos salientes, juntas de dilatación del soporte… Productos con Marcado CE y sistema certificado con DIT 578R/21 ChovA POLITABER/CHOVAPLAST EXTRA. Detalles de punto singular y puesta en obra según DIT 578R/21 ChovA POLITABER/CHOVAPLAST EXTRA y UNE 104401:2013. Medida la superficie realmente ejecutada en proyección horizontal desde las caras interiores de los antepechos.

| Código | Ud | Descripción | Rendimiento | Precio | Importe |
|---|---|---|---|---|---|
| 55025E | kg | Emulsión asfáltica aniónica con cargas tipo EB SUPERMUL 25, "CHOVA". (material) | 0.3 | 1.79 | 0.54 |
| 31060 | m² | Lámina de betún modificado con elastómero SBS, LBM(SBS)-30-FV, POLITABER VEL 30 "CHOVA", masa nominal 3 kg/m², con armadura de fieltro de fibra de vidrio de 60 g/m², de superficie no protegida. Según UNE-EN 13707. (material) | 1.1 | 4.22 | 4.64 |
| 37450 | m² | Lámina de betún modificado con elastómeros SBS, LBM(SBS)-40 FP, POLITABER COMBI 40 "CHOVA", masa nominal 4 kg/m2, con armadura de fieltro de pooliéster reforzado y estabilizado de 150 g/m2, de superficie no protegida y coeficiente de difusión frente al gas radón 7x10-12 m2/s. Espesor >2mm. Según UNE-EN 13707. (30/11/2017) | 1.1 | 6.24 | 6.86 |
| 82021G | m² | Geotextil no tejido compuesto por fibras de poliéster unidas por agujeteado, GEOFIM 150 "CHOVA" de 150 g/m². (material) | 1.05 | 0.62 | 0.65 |
| 81930A | m² | Panel rígido de poliestireno extruido ChovAFOAM 300 M 80 "CHOVA", según UNE-EN 13164, de superficie lisa y mecanizado lateral a media madera, de 80 mm de espesor, resistencia a compresión >= 300 kPa, resistencia térmica 2,2 m²K/W, conductividad térmica 0,036 W/(mK), Euroclase E de reacción al fuego, con código de designación XPS-EN 13164-T1-CS(10/Y)300-DLT(2)5-DS(TH)-WL(T)0,7. (material) | 1.05 | 12.5 | 13.13 |
| 81920A | m² | Panel rígido de poliestireno extruido ChovAFOAM 300 M 60 "CHOVA", según UNE-EN 13164, de superficie lisa y mecanizado lateral a media madera, de 60 mm de espesor, resistencia a compresión >= 300 kPa, resistencia térmica 1,75 m²K/W, conductividad térmica 0,034 W/(mK), Euroclase E de reacción al fuego, con código de designación XPS-EN 13164-T1-CS(10/Y)300-DLT(2)5-DS(TH)-WL(T)0,7. (11/12/2017) | 1.05 | 10.5 | 11.03 |
| 82030 | m² | Geotextil no tejido compuesto por fibras de poliéster unidas por agujeteado, GEOFIM 200 "CHOVA" de 200 g/m². (material) | 1.05 | 0.84 | 0.88 |
| AAI | h | Oficial 1ª aplicador de láminas impermeabilizantes (mano de obra) | 0.232 | 19.93 | 4.62 |
| ABI | h | Ayudante aplicador de láminas impermeabilizantes (mano de obra) | 0.232 | 18.92 | 4.39 |
| AAT | h | Oficial 1ª montador de aislamientos (mano de obra) | 0.055 | 20.48 | 1.13 |
| ABT | h | Ayudante montador de aislamientos (mano de obra) | 0.055 | 18.92 | 1.04 |
| % | % | Costes directos complementarios | 2 % | 48.91 | 0.98 |
| %. | % | Puntos singulares. Materiales y mano de obra. (06/10/2020) | 10 % | 49.89 | 4.99 |
|  |  | Total |  |  | 54.88 |

## Recursos

**55025E** kg Emulsión asfáltica aniónica con cargas tipo EB SUPERMUL 25, "CHOVA"
Emulsión asfáltica aniónica con cargas tipo EB SUPERMUL de 25kg, "CHOVA" de consistencia viscosa y aplicación en frío. Formada por la dispersión de partículas de betún asfáltico en agua, con un agente emulsionante de carácter aniónico e incorporación de cargas minerales, según norma UNE 104231.
